# Außenbereich/Umgestaltung von Spieleinrichtungen
Angebotsaufforderung (GAEB 90, DA83)
Währung: EUR

## Grundschulen (GS)
Datum: 07.10.26

*Hinweis*
Allgemeines:
Sollten im Rahmen der Ausführung Belagsflächen
(Straßen, Wege..) verunreinigt werden, sind diese
Verunreinigungen umgehend, noch am Tag der Entstehung
zu beseitigen.

Ein Baubetrieb ist erst gestattet wenn der
Arbeitsbereich mit Bauzaunelementen gesichert wurde.

Außenflächen, die durch die Schule, die Schülerinnen
und Schüler genutzt werden, können nicht mit Baugerät
o. sonstigen Fahrzeugen, in der Zeit von 7:00 Uhr bis
18:00 Uhr befahren werden! Auch können in diesen
Flächen keine Baustoffe o.ä. gelagert werden.

Nach Beauftragung seitens der Stadtverwaltung erfolgt
eine detaillierte Einweisung vor Ort.
Sämtliche Ausstattungsgegenstände/Spielgeräte sind
innerhalb von fünf Werktagen nach Beauftragung bei den
jeweiligen Herstellern zu ordern. Dies ist auf
Verlangen dem Auftraggeber nachzuweisen
(Auftragsbestätigung).
Die Ausführung, der Baubeginn, ist dem Auftraggeber
telefonisch o. schriftlich per E-Mail, jeweils fünf
Werktage zuvor aufzuzeigen.  Die Leistungen sind
seitens des Auftragnehmers zu dokumentieren, die
Dokumentation dem Auftraggeber innerhalb zwei Werktagen
vorzulegen.
Es sind die Vorgaben der SVLFG zwingend zu befolgen,
bei den Einheitspreisen einzukalkulieren.
Vertragsgrundlage ist die VOB mit sämtlichen
zusätzlichen technischen Vertragsbedingungen.
Baumstandorte/Vegetationsflächen sind unter Anwendung
der RSA-LP (Schutz von Bäumen u. Vegetationsbeständen);
ZTV-Baumpflege 2017 und DIN 18920 (Schutz von Bäumen u.
Pflanzflächen) zu schützen.

Etwaige Leitungspläne von Versorgungsleitungen (Strom;
Gas usw.) sind seitens des Auftragnehmers, vor
Baubeginn einzuholen, etwaige Einweisungen
wahrzunehmen. Dies wird nicht gesondert vergütet.
Versorgungsleitungen die dem Auftraggeber bekannt sind,
werden bei der Baustelleneinweisung aufgezeigt.

Die baulichen Leistungen sind nach Beginn, geordnet u.
zügig zu erbringen. Eine Unterbrechung der Leistung ist
nur auf Grund schlechter Witterung zulässig. Ein
entsprechender Nachweis, ist auf Verlangen des
Auftraggebers vorzulegen.

### Bereich 1 Realschule Plus

*Hinweis*
Ausführungshinweise sind zu beachten und in der
Preiskalkulation zu berücksichtigen.

Die baulichen Maßnahmen finden auf dem Schulhof der
Realschule Plus, Rostocker Str. 2 in 55743
Idar-Oberstein statt.

Luftbild-Baufeld:

Das Baufeld kann über den asphaltierten Schulhof mit
Fahrzeugen bis 7,5 to zul. Gesamtgewicht angefahren
werden.
Während der Pausenzeiten ist eine Zufahrt zum Baufeld
nicht möglich. Daher sind etwaige Wartezeiten in der
Preiskalkulation zu berücksichtigen und werden nicht
gesondert vergütet.

Allgemeines:
Sollten im Rahmen der Ausführung Belagsflächen
(Straßen, Wege..) verunreinigt werden, sind diese
Verunreinigungen umgehend, noch am Tag der Entstehung
zu beseitigen.

Ein Baubetrieb ist erst gestattet wenn der
Arbeitsbereich mit Bauzaunelementen gesichert wurde.

Nach Beauftragung seitens der Stadtverwaltung erfolgt
eine detaillierte Einweisung vor Ort.
Sämtliche Ausstattungsgegenstände/Spielgeräte sind
innerhalb von fünf Werktagen nach Beauftragung bei den
jeweiligen Herstellern zu ordern. Dies ist auf
Verlangen dem Auftraggeber nachzuweisen
(Auftragsbestätigung).
Die Ausführung, der Baubeginn, ist dem Auftraggeber
telefonisch o. Schriftlich per E-Mail, jeweils fünf
Werktage zuvor aufzuzeigen.  Die Leistungen sind
seitens des Auftragnehmers zu dokumentieren, die
Dokumentation dem Auftraggeber innerhalb zwei Werktagen
vorzulegen.
Es sind die Vorgaben der SVLFG zwingend zu befolgen,
bei den Einheitspreisen einzukalkulieren.
Vertragsgrundlage ist die VOB mit sämtlichen
zusätzlichen technischen Vertragsbedingungen.
Baumstandorte/Vegetationsflächen sind unter Anwendung
der RSA-LP (Schutz von Bäumen u. Vegetationsbeständen);
ZTV-Baumpflege 2017 und DIN 18920 (Schutz von Bäumen u.
Pflanzflächen) zu schützen.

Etwaige Leitungspläne von Versorgungsleitungen (Strom;
Gas usw.) sind seitens des Auftragnehmers, vor
Baubeginn einzuholen, etwaige Einweisungen
wahrzunehmen. Dies wird nicht gesondert vergütet.
Versorgungsleitungen die dem Auftraggeber bekannt sind,
werden bei der Baustelleneinweisung aufgezeigt.

Die baulichen Leistungen sind nach Beginn, geordnet u.
Zügig zu erbringen. Eine Unterbrechung der Leistung ist
nur auf Grund schlechter Witterung zulässig. Ein
entsprechender Nachweis, ist auf Verlangen des
Auftraggebers vorzulegen.
Sollte die Baustelle, z. B. Auf Grund von
Materialbeschaffungen verlassen werden, ist die
Baustellenabsperrung sicher zu verschließen.

#### Abschnitt 1.1 Baustelleneinrichtung

**1.1.10 Bauzaunelemente (AntiClimb) liefern**
Intakte Bauzaunelemente mit einer Höhe von mind. 1,80m;
Maschenweite 43mmx262mm o. 30mmx150mm  (Anti Climb)
inkl. Bauzaunfüßen u. je zwei Verbindungsschellen
liefern, aufstellen, für die gesamte Bauzeit bis zur
mängelfreien Abnahme vorhalten. Anschließend restloser
Rückbau.
Nach Montage der Baustellensicherung ist eine Abnahme,
dieser durch den AG nötig. Erst nach Abnahme kann mit
den baulichen Leistungen begonnen werden.

EP= 1lfm; Auf Nachweis/Aufmaß
Menge: 70,000 lfm

**1.1.20 Bauzaunkontrolle an Werktagen**
Gesamte Baustellensicherung aus Pos. 1 an Werktagen an
denen vor Ort keine  baulichen Leistungen erbracht
werden kontrollieren. Kontrollintervalle: Zweimal
täglich; Uhrzeit: 8:00 Uhr und 17:00 Uhr.
Baustellensicherung vor Ort auf einen ordnungsgemäßen
und verschlossenen Zustand kontrollieren. Beschädigte,
fehlende Verbindungsschellen oder Bauzaunelemente sind
innerhalb von einer Stunde nach feststellung eines
Schadens zu ersetzen oder angemessen instandzusetzen.
Die Kontrollen sind schriftlich und  mittels Foto mit
einbelichtetem Datum und Uhrzeit  zu dokumentieren und
diese Dokumentation dem Auftraggeber zur Verfügung zu
stellen.
An-/Abfahrten, die Dokumentation sind in den
Einheitspreisen zu berücksichtigen, werden nicht
gesondert vergütet.
Mehrere Ersatzschellen sowie Werkzeug um diese zu
befestigen sind bei jeder Kontrolle mitzuführen.
Der Austausch und Schadensersatz von beschädigten
Bauteilen wird  gesondert, in Pos. 1.4 vergütet.

Ausführung der Position nur nach ausdrücklicher Weisung
des Auftraggebers.

An einen Tag fallen zwei Kontrollen an.
Der Einheitspreis entspricht einer Kontrolle.

EP= 1 Kontrolle; Auf Nachweis mittels Foto mit
einbelichtetem Datum u. Uhrzeit
Menge: 10,000 Stck

**1.1.30 Baustellenkontrolle an Sonn-/Feiertagen**
Gesamte Baustellensicherung aus Titel/Pos. 1  an
Samstagen; Sonntagen und Feiertagen vor Ort
kontrollieren. Kontrollintervalle: Zweimal täglich;
Kontroll-Uhrzeit: 8:00 Uhr und 17:00 Uhr.
Baustellensicherung vor Ort auf einen ordnungsgemäßen
und verschlossenen Zustand kontrollieren. Beschädigte,
fehlende Verbindungsschellen oder Bauzaunelemente sind
innerhalb von einer Stunde nach feststellung eines
Schadens zu ersetzen oder angemessen instandzusetzen.
Die Kontrollen sind schriftlich und  mittels Foto mit
einbelichtetem Datum und Uhrzeit  zu dokumentieren und
diese Dokumentation dem Auftraggeber zur Verfügung zu
stellen.
An-/Abfahrten, die Dokumentation sind in den
Einheitspreisen zu berücksichtigen, werden nicht
gesondert vergütet.
Mehrere Ersatzschellen sowie Werkzeug um diese zu
befestigen sind bei jeder Kontrolle mitzuführen.
Der Austausch und Schadensersatz von beschädigten
Bauteilen wird gesondert, in Pos. 1.4 vergütet.

Ausführung der Position nur nach ausdrücklicher Weisung
des Auftraggebers.

An einen Tag fallen zwei Kontrollen an.
Der Einheitspreis entspricht einer Kontrolle.

EP= 1 Kontrolle; Auf Nachweis mittels Foto mit
einbelichtetem Datum u. Uhrzeit
Menge: 16,000 Stck

**1.1.40 Bauzaunelement**
Beschädigtes Bauzaunelement aufnehmen; entsorgen und
ersetzen. Eine Abnahme durch den AG ist nicht
erforderlich. Es erfolgt für beschädigte Bauteile kein
unmittelbarer Schadensersatz seitens AG an AN. Dies ist
in den Einheitspreisen für den Ersatz dieser
einzukalkulieren. Auch Personalkosten, An-/Abfahrten
sind hier zu berücksichtigen.

EP= 1 Stück; Bauzaunelement
Menge: 2,000 Stck

#### Abschnitt 1.2 Erdarbeiten

**1.2.10 Boden lösen; zwischenlagern; transportieren**
Boden der Bodenklasse 3-6 bis 0,50m tiefe, gemessen von
OK Gelände; aufnehmen; bauseits lagern.
Um Durchnässung, Abschwemmungen zu vermeiden sind die
Mieten mit Folie (Farbe der Folie: Schwarz;
Materialstärke der Folie mind. 200 Mikrometer)
abzudecken; Folie ist an den Seiten mit Sandsäcken o.ä.
zu sichern.

Eine Entsorgung, der Wiedereinbau wird gesondert
vergütet.

EP= 1 m³; Auf Nachweis/Mietenaufmaß
Menge: 40,000 m³

**1.2.20 Bodenanalyse nach LAGA**
Bodenanalyse nach LAGA M 20. Probenahme an gelagerten
Bodenmassen, Erstellung von Mischproben zur
Abfalldeklaration nach LAGA-Merkblatt 20; Tabelle II.
1.2-1 Mindestuntersuchungsprogramm für Böden inkl. PAK:
Laborprüfung und Erstellung eines
Untersuchungsberichtes.
Untersuchungsbericht ist dem AG als PDF-Datei zur
Verfügung zustellen und geht in dessen Eigentum über.
Auch die entnommenen Mischproben bleiben im Eigentum
des AG.

EP= 1 Psch/Untersuchungsbericht
Menge: 1,000 psch

**1.2.30 Entsorgung Boden/Einbauklasse bis Z 1.2**
Aushub ist im restlos aufzunehmen, zu verwerten, auf
eine zugelassene Deponie zu verbringen. Deponiegebühren
sind im Einheitspreis zu berücksichtigen.
Der Transport wird nicht gesondert vergütet.

EP= 1to; Auf Nachweis/Wiegeschein
Menge: 5,000 to

**1.2.40 Entsorgung Boden/Einbauklasse bis Z 2**
Boden/Material der Einbauklasse bis Z 2. Der Aushub ist
auf Lagerplatz AG restlos aufzunehmen, zu verwerten,
auf eine zugelassene Deponie zu verbringen.
Deponiegebühren sind im Einheitspreis zu
berücksichtigen.
Der Transport wird nicht gesondert vergütet.

EP= 1to; Auf Nachweis/Wiegeschein
Menge: 25,000 to

**1.2.50 Boden aufnehmen; einbauen**
Boden bauseits im Baufeld gelagert aufnehmen;
transportieren, nach Weisung AG in Baufeld
verbauen/einplanieren; bis zu drei Einbauorte.
Einbau erst nach Freigabe Bodenanalyse.

EP= 1m³; Auf Nachweis/Mietenaufmaß
Menge: 30,000 m³

#### Abschnitt 1.3 Steinarbeiten-Steinquader

**1.3.10 Steinquader liefern**
Sandsteinquader; allseits gebrochen; der Farbe gelb;
Kantenlänge ca. Maße (LxBxH): 1,00mx0,50mx0,70m;
liefern

EP= 1to; Auf Nachweis/Wiegeschein
Menge: 8,000 to

**1.3.20 Steinquader verbauen**
Sandsteinquader höhengerecht auf verdichteten Unterbau,
gemäß Ev2=45MN/m² in  Beton C25/30, 0,20m Einbaustärke
setzen. Sämtliche Fugen mit Trasszementmörtel verfügen.
Öffnungen oder Spalten größer 3cm, auf der Lauf- bzw.
Sitzfläche so bearbeitet, behauen, dass die Öffnungen
o. Spalten kleiner 3cm sind. Auch Öffnungen zu den
Seiten (Bohrlöcher) sind zu vermeiden ggf. zu
bearbeiten.
Sämtliche Erd-/Verdichtungsarbeiten sind im
Einheitspreis zu berücksichtigen.
Standorte werden durch den AG vor Ort aufgezeigt.

Ausführungshinweis: Die Steinquader werden teils in/an
vorhandene Erdböschungen verbaut.

EP= 1lfm; Auf Nachweis/Aufmaß
Menge: 9,000 lfm

#### Abschnitt 1.4 Drainagearbeiten

**1.4.10 Rigolversickerung herstellen**
Rigolversickerung/Grube mit den Maßen(HxBxT)
1,5mx1,5mx1,5m in anstehendem  Erdreich (Bodenklasse
2-7) herstellen; Erdreich aufnehmen und zwischenlagern.
Grube allseits mit Geotextil 20g/m² verkleiden (inkl.
Zuschnittarbeiten; Überlappung der einzelnen Bahnen
mind. 10cm). Kies, Körnung 16-32mm liefern und
einbauen, abschließend nach oben mit Geotextil,
verschließen.

Ausführungshinweis:
Die einzelnen Standorte werden durch den AG aufgezeigt,
befinden sich in den zu erstellenden Fallschutzflächen.

EP= 1 Stück; Auf Nachweis/Fotodokumentation
Menge: 2,000 Stck

#### Abschnitt 1.5 Ausstattung

**1.5.10 Stufenreck liefern; montieren**
Stufenreck liefern und gemäß Herstellervorgaben inkl.
Erd-/Fundamentarbeiten montieren. Der Standort wird
durch den AG vor Ort festgelegt.

Hersteller:
Kaiser & Kühne Freizeitgeräte GmbH;  Im Südloh 5;
 D-27324 Eystrup

Produkt:
Stufenreck (1,30/1,60/1,90) aus Edelstahl
Nr. 053125900

  Oder gleichwertig.
  Produkt:

EP= 1Stück/Spielgerät
Menge: 1,000 Stck

**1.5.20 Drehring liefern; montieren**
Drehring liefern und gemäß Herstellervorgaben inkl.
Erd-/Fundamentarbeiten montieren. Der Standort wird
durch den AG vor Ort festgelegt.

Hersteller:
Kompan GmbH; Raiffeisenstr. 13; 24941 Flensburg

Produkt:
Drehring, Supernova; Farbe: Blaugrün
Nr. GXY916

  Oder gleichwertig.
  Produkt:

EP= 1Stück/Spielgerät
Menge: 1,000 Stck

**1.5.30 Abfalleimer liefern; einbauen**
Abfalleimer liefern; gemäß Herstellervorgaben inkl.
Erd-/Fundamentarbeiten verbauen.

Hersteller: Wetz Außenraum-Elemente GmbH;
Am Taubenrain; 35756 Mittelnaar

Produkt: Abfallbehälter KIRN 8030-S50-E
Korpus viereckig, mit Stahlblechhaube
Feuerverzinkt
Behälter aus Stahlblech, ausgesteift, verschweißt und
mit 4-facher Arretierung am Tragrahmen, Rahmensystem
aus Rechteck-Stahlrohr 80/30 mm, vollverschweißt,
Behältersicherung durch integrierten
Sicherheits-Schnappverschluss, mit 8 mm Dreikant.
Ausführung zum einbetonieren.

INHALT 50 Liter
GESAMTBREITE 430 mm
HÖHE 855 mm
GESAMTTIEFE 310 mm

  Oder gleichwertig.
  Produkt:

EP= 1Stück; Auf Nachweis/Lieferschein
Menge: 1,000 Stck

#### Abschnitt 1.6 Fallschutzmaterial

**1.6.10 Fallschutzmaterial liefern; einbauen**
Fallschutzmaterial bestehend aus Holzhackschnitzel,
ohne Rindenanteile in der Sieblinie 5-30mm gemäß DIN EN
1176 u. 1177 liefern. Geotextil 20g/m² liefern, auf
anstehenden Oberboden auslegen; zuschneiden.
Fallschutzmaterial einbauen und mit ca. 100kg je cm²
anverdichten. Einbauhöhe bis 0,10m über OK
Planum-Oberboden. Tiefe Fallschutzfläche 0,5m.

Dem AG ist auf Nachfrage ein Prüfzertifikat des
Materials, der Holzhackschnitzel vorzulegen.

EP= 1m²; Auf Nachweis/Aufmaß
Menge: 56,000 m²

#### Abschnitt 1.7 Pflanzarbeiten

**1.7.10 Platanus acerifolia liefern; pflanzen**
Platanus acerifolia; H; Solitär aus extra weitem Stand;
mDb.;  4 x v.; Stu 18-20; Breite bis 2m; Höhe 4-5m
liefern und gemäß DIN 18916 einpflanzen. Oberboden um
den Ballen anverdichten u. Zusätzlich mit Wasser
einschlämmen. Gießwall-Durchmesser mind. 1,0m und
Wallhöhe, im Verdichteten Zustand 0,20m modellieren.
Restlicher Aushub aufnehmen; der Verwertung zuführen.
Die Verwertung wird nicht gesondert vergütet.

EP= 1 Stück; Auf Nachweis/Lieferschein
Menge: 3,000 Stck

**1.7.20 Tilia europaea ´Pallida´ liefern; pflanzen**
Tilia europaea ´Pallida´; H; Solitär aus extra weitem
Stand; mDb.;  4 x v.; Stu 18-20; Breite bis 2m; Höhe
4-5m liefern und gemäß DIN 18916 einpflanzen. Oberboden
um den Ballen anverdichten u. Zusätzlich mit Wasser
einschlämmen. Gießwall-Durchmesser mind. 1,0m und
Wallhöhe, im Verdichteten Zustand 0,20m modellieren.
Restlicher Aushub aufnehmen; der Verwertung zuführen.
Die Verwertung wird nicht gesondert vergütet.

EP= 1 Stück; Auf Nachweis/Lieferschein
Menge: 3,000 Stck

**1.7.30 Gleditsia triacanthos inermis liefern; pflanzen**
Gleditsia triacanthos inermis; H; Solitär aus extra
weitem Stand; mDb.;  4 x v.; Stu 18-20; Breite bis 2m;
Höhe 4-5m liefern und gemäß DIN 18916 einpflanzen.
Oberboden um den Ballen anverdichten u. Zusätzlich mit
Wasser einschlämmen. Gießwall-Durchmesser mind. 1,0m
und Wallhöhe, im Verdichteten Zustand 0,20m
modellieren. Restlicher Aushub aufnehmen; der
Verwertung zuführen.
Die Verwertung wird nicht gesondert vergütet.

EP= 1 Stück; Auf Nachweis/Lieferschein
Menge: 2,000 Stck

**1.7.40 Baumhalterung liefern; herstellen**
Je Baum vier Baumpfähle; Zopfdurchmesser 10-12cm aus
unbehandeltem, geschältem Nadelholz liefern,
einschlagen. Endhöhe Vierbock 1,0m. Je Vierbock vier
Querverbindungen aus Halbrundhölzern, Durchmesser
10-12cm liefern, zuschneiden und anschrauben.
Baumanbindung (je Baum vier Stück) aus
Baumanbindegurten; Breite 66mm und Schutzschlauch a
80mm Breite gemäß Herstellervorgaben befestigen.

EP= 1 Stück
Menge: 8,000 Stck

**1.7.50 Stammschutzfarbe liefern; aufbringen**
Stammschutzfarbe (weiß) gemäß Herstellerangaben vom
Stammanlauf bis Kronenansatz aufbringen.

Produkt: Arbo-Flex 7

EP= 1 Stück
Menge: 8,000 Stck

**1.7.60 Fertigstellungspflege Baumpflanzung**
Fertigstellungspflege gemäß DIN 18916 ausführen.

EP= 1 Stück, je Baum
Menge: 8,000 Stck

**1.7.70 Wässern Baumpflanzungen -Fertigstellungspflege-**
Wässern eines Baumes mit je 100l Wasser pro Baum. Eine
Wassergabe pro Kalenderwoche.

Einheitspreis (eine Wassergabe, ein Baum) x 160
Wassergaben (8 Bäume x20 Kalenderwochen/Wassergaben) =
Gesamtbetrag (GP)

Wasser wird durch den AG, nicht zur Verfügung gestellt.

EP= 1 Wassergang, je Baum auf Nachweis
Menge: 160,000 Stck

**1.7.80 Entwicklungspflege; Standjahr nach Fertigstellungspflege**
Entwicklungspflege nach DIN 18919 für ein Kalenderjahr
(2028). Wässern sämtlicher Baumstandorte von Mai bis
September mit je 100l Wasser pro Baum. Eine Wassergabe
pro Kalenderwoche; Baumscheibe von Beikräutern,
unerwünschtem Bewuchs befreien; Stamm- und
Stockaustriebe entf. Baumanbindung prüfen ggf.
instandsetzen.

EP= 1 Baum/Stück je Kalenderjahr
Menge: 8,000 Stck

#### Abschnitt 1.8 Rasenarbeiten

**1.8.10 Bodenarbeiten**
Bodenarbeiten/Feinplanum-Gebrauchsrasen gemäß DIN
18917; 18915 herstellen/ausführen. Übergänge zu
bestehenden Belags-/Platzflächen oberflächengleich
angleichen. Steine; sonstige schwer verrotbare
Pflanzenteile größer 2cm auflesen; laden; der
Verwertung zuführen.

EP= 1m²; Auf Nachweis/Aufmaß
Menge: 100,000 m²

**1.8.20 Rasenansaat**
Rasenansaat aus Gebrauchsrasen; RSM 2.3; Saatgutmenge
30g/m²; Saatgut ausbringe; einigeln.

EP= 1m²; Auf Nachweis/Aufmaß
Menge: 100,000 m²

**1.8.30 Fertigstellungspflege Rasenfläche**
Fertigstellungspflege gemäß DIN 18916 ausführen.

Hinweis: Bewässerung erfolgt durch AG

EP= 1m²; Auf Nachweis/Aufmaß
Menge: 100,000 m²

#### Abschnitt 1.9 Stundenlohnarbeiten

**1.9.10 Gärtnergeselle inkl. An-/Abfahrt u. Rüstzeiten**
Gärtnergeselle inkl. An-/Abfahrt u. Rüstzeiten

EP= 1 Stunde; Auf Nachweis/Rapport
Menge: 1,000 Std

**1.9.20 Gartenhelfer inkl. An-/Abfahrt u. Rüstzeiten**
Gartenhelfer inkl. An-/Abfahrt u. Rüstzeiten

EP= 1 Stunde; Auf Nachweis/Rapport
Menge: 1,000 Std

**1.9.30 Kleingeräte bis 3KW Leistung**
Kleingeräte bis 3KW Leistung

EP= 1 Stunde; Auf Nachweis/Rapport
Menge: 1,000 Std

**1.9.40 Bagger bis 3to zul. Gesamtgewicht inkl. Bediener**
Bagger bis 3to zul. Gesamtgewicht inkl. An-/Abtransport
und Bedienpersonal.

EP= 1 Stunde; Auf Nachweis/Rapport
Menge: 1,000 Std

**1.9.50 LKW bis 7,5 to zul. Gesamtgewicht inkl. Fahrer**
LKW bis 7,5 to zul. Gesamtgewicht inkl. Fahrer

EP= 1 Stunde; Auf Nachweis/Rapport
Menge: 1,000 Std

#### Abschnitt 1.10 Sicherheitstechnische Abnahme

**1.10.10 Sicherheitstechnische Abnahme**
Sicherheitstechnische Erstabnahme des gesamten
Spielplatzes ausführen. Abnahme durch einen
Sachkundigen gemäß DIN 79161. Ein Sachkundenachweis ist
dem AG vorzulegen. Dokumentation in Papierform und im
PDF-Format; in Wort und Bild. Eine Abnahme kann erst
nach kompletter baulicher Fertigstellung erfolgen.
Der Abnahmetermin ist mit dem AG abzustimmen.

EP= 1 Stück/Prüfbericht
Menge: 1,000 Stck

### Bereich 2 Grundschule Oberstein

*Hinweis*
Ausführungshinweise sind zu beachten und in der
Preiskalkulation zu berücksichtigen.

Die baulichen Maßnahmen finden auf dem Schulhof der
Grundschule Oberstein, Wüstenfeldstr. 50 in 55743
Idar-Oberstein statt.

Luftbild Baufeld:

Das Baufeld kann über den asphaltierten Schulhof mit
Fahrzeugen bis 7,5 to zul. Gesamtgewicht angefahren
werden.
Während der Pausenzeiten ist eine Zufahrt zum Baufeld
nicht möglich. Daher sind etwaige Wartezeiten in der
Preiskalkulation zu berücksichtigen und werden nicht
gesondert vergütet.

Ansicht Baufeld:

Allgemeines:
Sollten im Rahmen der Ausführung Belagsflächen
(Straßen, Wege..) verunreinigt werden, sind diese
Verunreinigungen umgehend, noch am Tag der Entstehung
zu beseitigen.

Ein Baubetrieb ist erst gestattet wenn der
Arbeitsbereich mit Bauzaunelementen gesichert wurde.

Nach Beauftragung seitens der Stadtverwaltung erfolgt
eine detaillierte Einweisung vor Ort.
Sämtliche Ausstattungsgegenstände/Spielgeräte sind
innerhalb von fünf Werktagen nach Beauftragung bei den
jeweiligen Herstellern zu ordern. Dies ist auf
Verlangen dem Auftraggeber nachzuweisen
(Auftragsbestätigung).
Die Ausführung, der Baubeginn, ist dem Auftraggeber
telefonisch o. schriftlich per E-Mail, jeweils fünf
Werktage zuvor aufzuzeigen.  Die Leistungen sind
seitens des Auftragnehmers zu dokumentieren, die
Dokumentation dem Auftraggeber innerhalb zwei Werktagen
vorzulegen.
Es sind die Vorgaben der SVLFG zwingend zu befolgen,
bei den Einheitspreisen einzukalkulieren.
Vertragsgrundlage ist die VOB mit sämtlichen
zusätzlichen technischen Vertragsbedingungen.
Baumstandorte/Vegetationsflächen sind unter Anwendung
der RSA-LP (Schutz von Bäumen u. Vegetationsbeständen);
ZTV-Baumpflege 2017 und DIN 18920 (Schutz von Bäumen u.
Pflanzflächen) zu schützen.

Etwaige Leitungspläne von Versorgungsleitungen (Strom;
Gas usw.) sind seitens des Auftragnehmers, vor
Baubeginn einzuholen, etwaige Einweisungen
wahrzunehmen. Dies wird nicht gesondert vergütet.
Versorgungsleitungen die dem Auftraggeber bekannt sind,
werden bei der Baustelleneinweisung aufgezeigt.

Die baulichen Leistungen sind nach Beginn, geordnet u.
Zügig zu erbringen. Eine Unterbrechung der Leistung ist
nur auf Grund schlechter Witterung zulässig. Ein
entsprechender Nachweis, ist auf Verlangen des
Auftraggebers vorzulegen.
Sollte die Baustelle, z. B. Auf Grund von
Materialbeschaffungen verlassen werden, ist die
Baustellenabsperrung sicher zu verschließen.

#### Abschnitt 2.1 Baustelleneinrichtung

**2.1.10 Bauzaunelemente (AntiClimb) liefern**
Intakte Bauzaunelemente mit einer Höhe von mind. 1,80m;
Maschenweite 43mmx262mm o. 30mmx150mm  (Anti Climb)
inkl. Bauzaunfüßen u. je zwei Verbindungsschellen
liefern, aufstellen, für die gesamte Bauzeit bis zur
mängelfreien Abnahme vorhalten. Anschließend restloser
Rückbau.
Nach Montage der Baustellensicherung ist eine Abnahme,
dieser durch den AG nötig. Erst nach Abnahme kann mit
den baulichen Leistungen begonnen werden.

EP= 1lfm; Auf Nachweis/Aufmaß
Menge: 130,000 lfm

**2.1.20 Baumschutz herstellen**
Vierbock fest mit dem Untergrund verbinden; Bauhöhe
mind. 1,80m; Seitenlänge 2,0mx2,0m; Schallbrett  (ca.
16m²) mind. 40mm dicke (Sägerau) umlaufend und
vollflächig bis 1,80m Bauhöhe an Standpfosten/Rundholz
(Zopfdurchmesser 10cm) befestigen/verschrauben; für die
gesamte Bauzeit vorhalten, anschließend restlos
abräumen.
DIN 18920 ist zu berücksichtigen. BHD-Einzelbäume bis
1,0m

EP= 1 Stück; Baumschutz je Baum
Menge: 1,000 Stck

**2.1.30 Baumschutz Handschachtung**
Handschachtung nach Weisung des AG im Wurzelbereich von
Bäumen auf bis zu 40cm breite und 50cm tiefe ausführen.
Bodenklasse 4-6. Aushub bauseits Lagern.

EP= 1lfm; Auf Nachweis/Aufmaß
Menge: 20,000 lfm

**2.1.40 Bodenschutzplatten liefern; verlegen**
Bodenschutz-/Überfahrplatten aus Kunststoff;
Tragfähigkeit bis 15 Tonnen; Oberfläche, R10
Rutschhemmend liefern nach örtlicher Weisung des AG
verlegen. Für die gesamte Bauzeit vorhalten,
anschließend restlos abräumen.

EP= 1m²; Auf Nachweis/Aufmaß
Menge: 50,000 m²

#### Abschnitt 2.2 Rückbauarbeiten

**2.2.10 Holz-Rangerzaun aufnehmen; entsorgen**
Holz-Rangerzaun; Höhe bis 1,10m bestehend aus
Holzrundpfosten mit ca. 8cm Durchmesser; Pfostenabstand
ca. 2,50m; Ranger-Bretter bis 30cm Breite restlos
aufnehmen, laden der Entsorgung zuführen. Sämtliches
Holz entfällt hinsichtlich der Entsorgung in die
Kategorie A4; ein Entsorgungsnachweis ist auf
Anforderung des AG vorzulegen. Entstehende Löcher mit
Oberboden verfüllen und einplanieren. Eine gesonderte
Vergütung der Entsorgung erfolgt nicht.

EP= 1 lfm/Auf Nachweis/Aufmaß
Menge: 30,000 lfm

**2.2.20 Betonabbruch/Findlinge aufnehmen; verwerten**
Anfallender Betonabbruch/Fundamente und Findlinge bis
0,8to aus Rückbauarbeiten, restlos aufnehmen; laden;
der Verwertung zuführen.

EP= 1 to; Auf Nachweis/Wiegeschein
Menge: 20,000 to

**2.2.30 Wurzelstöcke roden**
Wurzelstöcke bis 0,3m Durchmesser restlos roden; laden;
abfahren; entsorgen.
Die Entsorgung wird nicht gesondert vergütet.

EP= 1 Stück
Menge: 2,000 Stck

**2.2.40 Pflasterzeile aufnehmen**
Einreihige Pflasterzeile um Fallschutzflächen bestehend
aus Natursteinpflaster und Unterbau aus Beton
(Einbaustärke bis 60cm Dicke u. 50cm Breite) restlos
aufnehmen.
Bauseits lagern.
Foto, Pflasterzeile:

Die Entsorgung der Fundamente (Beton/Pflaster) wird
gesondert vergütet.

EP= 1lfm; Auf Nachweis/Aufmaß
Menge: 25,500 lfm

**2.2.50 Schaukelgestell aufnehmen; verwerten**
Schaukelkombination aus Stahlrohr; Standpfosten/Mast
aus Stahlrohr bis 15cm Durchmesser. Alles inkl.
diverser Schrauben u. Anbauteilen aus Boden lösen,
zerlegen u. von den Fundamenten trennen; laden;
entsorgen.
Fundamente bauseits lagern.
Die Entsorgung der Beton-Fundamente wird gesondert
vergütet.

Bild-Schaukelgestell:

EP= 1 Stück; Auf Nachweis/Aufmaß
Menge: 1,000 Stck

**2.2.60 Holzhackschnitzel aufnehmen; zwischenlagern**
Vorhandene Holzhackschnitzel bis 0,4m tiefe aus den
bestehenden Fallschutzflächen aufnehemn und im Baufeld
bis zum späteren Wiedereinbau
zwischenlagern.Verunreinigungen sind zu vermeiden.
Unbrauchbares Material ist aufzunehmen, zu entsorgen.
Nach Montage der Spielgeräte ist das Material
aufzunehmen, zu transportieren und in die
Fallschutzflächen als untere Schicht einzubauen. Eine
gesonderte Vergütung der Entsorgung erfolgt nicht.

EP= 1m³; Auf Nachweis/Aufmaß
Menge: 43,000 m²

**2.2.70 Entsorgung A4 Holz**
Anfallendes A4-Holz aufnehmen laden und der Verwertung
zuführen. Eine gesonderte Vergütung der Verwertung
erfolgt nicht.

EP= 1to; Auf Nachweis/Wiegeschein
Menge: 0,500 to

**2.2.80 Entsorgung Rest-/Sperrmüll**
Anfallender, Rest-/Sperrmüll aufnehmen; laden und der
Verwertung zuführen.
Die Verwertung wird nicht gesondert vergütet.

EP= 1to; Auf Nachweis/Wiegeschein
Menge: 0,500 to

#### Abschnitt 2.3 Erdarbeiten

**2.3.10 Boden lösen; zwischenlagern; transportieren**
Boden der Bodenklasse 3-6 bis 0,50m tiefe, gemessen von
OK Gelände; aufnehmen; bauseits lagern.
Um Durchnässung, Abschwemmungen zu vermeiden sind die
Mieten mit Folie (Farbe der Folie: Schwarz;
Materialstärke der Folie mind. 200 Mikrometer)
abzudecken; Folie ist an den Seiten mit Sandsäcken o.ä.
zu sichern.

Eine Entsorgung, der Wiedereinbau wird gesondert
vergütet.

EP= 1 m³; Auf Nachweis/Mietenaufmaß
Menge: 50,000 m³

**2.3.20 Bodenanalyse nach LAGA**
Bodenanalyse nach LAGA M 20. Probenahme an gelagerten
Bodenmassen, Erstellung von Mischproben zur
Abfalldeklaration nach LAGA-Merkblatt 20; Tabelle II.
1.2-1 Mindestuntersuchungsprogramm für Böden inkl. PAK:
Laborprüfung und Erstellung eines
Untersuchungsberichtes.
Untersuchungsbericht ist dem AG als PDF-Datei zur
Verfügung zustellen und geht in dessen Eigentum über.
Auch die entnommenen Mischproben bleiben im Eigentum
des AG.

EP= 1 Psch/Untersuchungsbericht
Menge: 1,000 psch

**2.3.30 Entsorgung Boden/Einbauklasse bis Z 1.2**
Aushub ist im restlos aufzunehmen, zu verwerten, auf
eine zugelassene Deponie zu verbringen. Deponiegebühren
sind im Einheitspreis zu berücksichtigen.
Der Transport wird nicht gesondert vergütet.

EP= 1to; Auf Nachweis/Wiegeschein
Menge: 60,000 to

**2.3.40 Entsorgung Boden/Einbauklasse bis Z 2**
Boden/Material der Einbauklasse bis Z 2. Der Aushub ist
auf Lagerplatz AG restlos aufzunehmen, zu verwerten,
auf eine zugelassene Deponie zu verbringen.
Deponiegebühren sind im Einheitspreis zu
berücksichtigen.
Der Transport wird nicht gesondert vergütet.

EP= 1to; Auf Nachweis/Wiegeschein
Menge: 80,000 to

**2.3.50 Boden aufnehmen; einbauen**
EP= 1m³; Auf Nachweis/Mietenaufmaß
Menge: 15,000 m³

#### Abschnitt 2.4 Steinarbeiten-Steinquader

**2.4.10 Steinquader aufnehmen; verbauen**
Vor Ort vorhandene, bis zu 40 Stück
Quarzit-/Kalksteinquader (Gewicht je Quader ca. 0,5-1,5
to) aufnehmen und im Baufeld zwischenlagern.
Anschließend nach Weisung der Bauleitung höhengerecht
auf verdichteten Unterbau, gemäß Ev2=45MN/m² in  Beton
C25/30, 0,20m Einbaustärke setzen. Sämtliche Fugen mit
Trasszementmörtel verfügen. Öffnungen oder Spalten
größer 3cm, auf der Lauf- bzw. Sitzfläche so
bearbeitet, behauen, dass die Öffnungen o. Spalten
kleiner 3cm sind. Auch Öffnungen zu den Seiten
(Bohrlöcher) sind zu vermeiden ggf. zu bearbeiten.
Sämtliche Erd-/Verdichtungsarbeiten sind im
Einheitspreis zu berücksichtigen.
Standorte werden durch den AG vor Ort aufgezeigt.

EP= 1lfm; Auf Nachweis/Aufmaß
Menge: 15,000 lfm

#### Abschnitt 2.5 Drainagearbeiten

**2.5.10 Rigolversickerung herstellen**
Rigolversickerung/Grube mit den Maßen(HxBxT)
1,5mx1,5mx1,5m in anstehendem  Erdreich (Bodenklasse
2-7) herstellen; Erdreich aufnehmen und zwischenlagern.
Grube allseits mit Geotextil 20g/m² verkleiden (inkl.
Zuschnittarbeiten; Überlappung der einzelnen Bahnen
mind. 10cm). Kies, Körnung 16-32mm liefern und
einbauen, abschließend nach oben mit Geotextil,
verschließen.

Ausführungshinweis:
Die einzelnen Standorte werden durch den AG aufgezeigt,
befinden sich in den zu erstellenden Fallschutzflächen.

EP= 1 Stück; Auf Nachweis/Fotodokumentation
Menge: 4,000 Stck

#### Abschnitt 2.6 Ausstattung

**2.6.10 Spielschiff liefern; montieren**
Spielschiff liefern und gemäß Herstellervorgaben inkl.
Erd-/Fundamentarbeiten montieren. Der Standort wird
durch den AG vor Ort festgelegt.

Hersteller: Spielbau GmbH, Alte Weinberge 21, 14776
Brandenburg

Produkt:
Spielschiff Galeone, Artikel-Nr. 0008394

Abbildung Produkt:

Produktbeschreibung:
Spielschiff aus Robinienholz, Edelstahl, HPL und
Herkulestauen.
Anbeiteile: Kletterwände, Strickleitern,
Aufstiegsseile, Kletterstangen, Zick-Zack
Kletterstange, Kletternetz, Rutschenstange und
Anbaurutsche.

EP= 1Stück/Spielgerät
Menge: 1,000 Stck

**2.6.20 Schaukelkombination liefern; montieren**
Schaukelkombination mit sämtlichen Kettenabhängungen
und Sitzen liefern und gemäß Herstellervorgaben inkl.
sämtlicher Erd-/Fundamentarbeiten montieren. Der
Standort wird durch den AG vor Ort festgelegt.

Hersteller:
Kaiser u. Kühne Freizeitgeräte GmbH; Im Südloh 5; 27324
Eystrup

Produkt: Standartschaukel-Kombination (2,50m) aus
Edelstahl
Bestell-Nr. 9-40346-222

EP= 1 Stück; auf Nachweis/Lieferschein
Menge: 1,000 Stck

**2.6.30 Sitzbank liefern; montieren**
Sitzbänke liefern, gemäß Herstellervorgaben inkl.
Erd-/Fundamentarbeiten verbauen. Betonqualität mind.
C25/30. Standort wird durch AG vor Ort festgelegt.

Sitzbank B500S-SLBML (Edelstahl)
Auflage aus: Lochblech
Gestell: verlängert zum Einbetonieren
mit Rückenlehne,
Fussrohr aus Rundrohr Durchm. 48,3 mm,
Länge:  1.900 mm

Bezugsquelle:
Nusser Stadtmöbel GmbH & Co. KG
Max-Eyth-Strasse 33
71364 Winnenden

  Oder gleichwertig.
  Produkt:

  EP= 1 Stück; Auf Nachweis/Lieferschein
Menge: 1,000 Stck

**2.6.40 Abfalleimer liefern; einbauen**
Abfalleimer liefern; gemäß Herstellervorgaben inkl.
Erd-/Fundamentarbeiten verbauen.

Hersteller: Wetz Außenraum-Elemente GmbH;
Am Taubenrain; 35756 Mittelnaar

Produkt: Abfallbehälter KIRN 8030-S50-E
Korpus viereckig, mit Stahlblechhaube
Feuerverzinkt
Behälter aus Stahlblech, ausgesteift, verschweißt und
mit 4-facher Arretierung am Tragrahmen, Rahmensystem
aus Rechteck-Stahlrohr 80/30 mm, vollverschweißt,
Behältersicherung durch integrierten
Sicherheits-Schnappverschluss, mit 8 mm Dreikant.
Ausführung zum einbetonieren.

INHALT 50 Liter
GESAMTBREITE 430 mm
HÖHE 855 mm
GESAMTTIEFE 310 mm

  Oder gleichwertig.
  Produkt:

EP= 1Stück; Auf Nachweis/Lieferschein
Menge: 1,000 Stck

#### Abschnitt 2.7 Fallschutzmaterial

**2.7.10 Fallschutzmaterial liefern; einbauen**
Fallschutzmaterial bestehend aus Holzhackschnitzel,
ohne Rindenanteile in der Sieblinie 5-30mm gemäß DIN EN
1176 u. 1177 liefern. Geotextil 20g/m² liefern, auf
anstehenden Oberboden auslegen; zuschneiden.
Fallschutzmaterial einbauen und mit ca. 100kg je cm²
anverdichten. Einbauhöhe bis 0,10m über OK
Planum-Oberboden. Tiefe Fallschutzfläche 0,5m.

Dem AG ist auf Nachfrage ein Prüfzertifikat des
Materials, der Holzhackschnitzel vorzulegen.

EP= 1m²; Auf Nachweis/Aufmaß
Menge: 124,000 m²

#### Abschnitt 2.8 Stabgittermattenzaun 2,00m liefern; montieren

**2.8.10 Stabgitterzaun 2,00m**
Stabgitterzaun bestehend aus Matten und Pfosten liefern
und
nach Weisung des AG montieren.
Matten an bestehnde Zaun-/Toranlage befestigen.
Bis zu vier Eckausbildungen herstellen.
Stahlgitterzaun, Zaunhöhe 2,00 m, liefern und
fachgerecht
montieren.
Pfosten :
Bestehend aus Rechteckstahlrohr gem. DIN 10055-4,
Pfostenprofil ca. 60/40/2 mm mit Alu -Abdeckkappen und
Befestigungsmöglichkeiten für Gittermatten .
Pfostenlänge : ca . 2,60 m
Gittermatten :
Bestehend aus verzinkten Stahldrähten bzw . Stäben .
Waagerechte Stäbe ca. 2 x 8 mm Durchmesser. Senkrechte
Drähte ca. 6 mm Durchmesser.
Nutzlänge der Gitter: 2 ,50 m
Maschenweite: 50/200 mm
Oberer und unterer Abschluß : glatt, Stäbe schließen
mit dem
Abschlußprofil glatt ab.

Korrossionsschutz :
Oberflächenschutz durch Feuerverzinkung und
Pulverbeschichtung .
Die Pulverbeschichtung muss lichtecht und
fest haftend ausgebildet sein .
Farbe :
Pfosten : enzianblau RAL 5010
Zaunfelder : enzianblau RAL 5010

Montage :
Die Pfosten sind in der Regel (siehe Montageanleitung)
im
Abstand von 2 ,50 m in Betoneinzelfundamenten B 15,
Abmessung 0,40 x 0 ,40 x 0 ,80 m, bei Bodenklasse 3 bis
5
höhen - , lot - und fluchtgerecht zu versetzen .
Einschließlich der
Erdarbeiten und Durchstemmen von vorhandenem
Rückenbeton eines vorhandenen Bordsteinbandes .
Betonaufbruch, überschüssiger bzw. unbrauchbarer Aushub
geht in Eigentum des AN . und ist abzufahren.
Die Gitterfelder sind vandalismussicher mit sämtlichen
vorgesehenen Halterungen ( Linsenkopfschrauben mit
Abdeckleiste) an den Pfosten anzubringen und mit V 2 A
-
Schloßschrauben untereinander zu verbinden. Jeder
Befestigungspunkt ist zur Verhinderung von
Geräuschentwicklungen mit einem Kunststoff-
Distanzstück zu
versehen. Nach der Montage darf der Gitterzaun keine
störenden Geräusche verursachen .
An den Anfangs - , End - und Eckpunkten sind passende
Abschlußleisten anzubringen. Die Montageanleitung der
Herstellerfirma sind einzuhalten. Insbesondere ist
darauf zu
achten, dass keine in
die Zaunflucht hineinragenden Pfosten,
Befestigungslaschen,
Schrauben und scharfkantige Eckausbildungen auftreten.
Eckausbildungen und Höhenversprünge :
Bei Ecken - und Höhenversprüngen die sich aus dem
Zaunverlauf ergeben sind die Gitter direkt an den
entsprechenden Rundstäben zu kürzen und mit
Stufenleisten
der Spezial- Eckverbindern zu verbinden. Beschädigungen
der
Verzinkung sind mit Zinkstaubbeschichtung und mit
Kunststoffsfarbspray im entsprechenden Farbton
nachzuarbeiten. Der Anschluss an die bestehend
Stabgittermattenzaunanlage ist herzustellen.

Hersteller: Güngör GmbH & Co. KG; Giessereistr. 6;
58739 Wickede

  Oder gleichwertig.
  Produkt:

EP= 1lfm; Auf Nachweis/Aufmaß
Menge: 25,000 lfm

#### Abschnitt 2.9 Stabgittermattenzaun1,00m liefern; montieren

**2.9.10 Stabgitterzaun 1,00m**
Stabgitterzaun bestehend aus Matten und Pfosten liefern
und
nach Weisung des AG montieren.
Matten an bestehnde Zaun-/Toranlage befestigen.
Bis zu vier Eckausbildungen herstellen.
Stahlgitterzaun, Zaunhöhe 1,00 m, liefern und
fachgerecht
montieren.
Pfosten :
Bestehend aus Rechteckstahlrohr gem. DIN 10055-4,
Pfostenprofil ca. 60/40/2 mm mit Alu -Abdeckkappen und
Befestigungsmöglichkeiten für Gittermatten .
Pfostenlänge : ca . 1,50 m
Gittermatten :
Bestehend aus verzinkten Stahldrähten bzw . Stäben .
Waagerechte Stäbe ca. 2 x 8 mm Durchmesser. Senkrechte
Drähte ca. 6 mm Durchmesser.
Nutzlänge der Gitter: 2 ,50 m
Maschenweite: 50/200 mm
Oberer und unterer Abschluß : glatt, Stäbe schließen
mit dem
Abschlußprofil glatt ab.

Korrossionsschutz :
Oberflächenschutz durch Feuerverzinkung und
Pulverbeschichtung .
Die Pulverbeschichtung muss lichtecht und
fest haftend ausgebildet sein .
Farbe :
Pfosten : enzianblau RAL 5010
Zaunfelder : enzianblau RAL 5010

Montage :
Die Pfosten sind in der Regel (siehe Montageanleitung)
im
Abstand von 2 ,50 m in Betoneinzelfundamenten B 15,
Abmessung 0,40 x 0 ,40 x 0 ,80 m, bei Bodenklasse 3 bis
5
höhen - , lot - und fluchtgerecht zu versetzen .
Einschließlich der
Erdarbeiten und Durchstemmen von vorhandenem
Rückenbeton eines vorhandenen Bordsteinbandes .
Betonaufbruch, überschüssiger bzw. unbrauchbarer Aushub
geht in Eigentum des AN . und ist abzufahren.
Die Gitterfelder sind vandalismussicher mit sämtlichen
vorgesehenen Halterungen ( Linsenkopfschrauben mit
Abdeckleiste) an den Pfosten anzubringen und mit V 2 A
-
Schloßschrauben untereinander zu verbinden. Jeder
Befestigungspunkt ist zur Verhinderung von
Geräuschentwicklungen mit einem Kunststoff-
Distanzstück zu
versehen. Nach der Montage darf der Gitterzaun keine
störenden Geräusche verursachen .
An den Anfangs - , End - und Eckpunkten sind passende
Abschlußleisten anzubringen. Die Montageanleitung der
Herstellerfirma sind einzuhalten. Insbesondere ist
darauf zu
achten, dass keine in
die Zaunflucht hineinragenden Pfosten,
Befestigungslaschen,
Schrauben und scharfkantige Eckausbildungen auftreten.
Eckausbildungen und Höhenversprünge :
Bei Ecken - und Höhenversprüngen die sich aus dem
Zaunverlauf ergeben sind die Gitter direkt an den
entsprechenden Rundstäben zu kürzen und mit
Stufenleisten
der Spezial- Eckverbindern zu verbinden. Beschädigungen
der
Verzinkung sind mit Zinkstaubbeschichtung und mit
Kunststoffsfarbspray im entsprechenden Farbton
nachzuarbeiten. Der Anschluss an die bestehend
Stabgittermattenzaunanlage ist herzustellen.

Hersteller: Güngör GmbH & Co. KG; Giessereistr. 6;
58739 Wickede

  Oder gleichwertig.
  Produkt:

EP= 1lfm; Auf Nachweis/Aufmaß
Menge: 35,000 lfm

#### Abschnitt 2.10 Pflanzarbeiten

**2.10.10 Platanus acerifolia liefern; pflanzen**
Platanus acerifolia; H; Solitär aus extra weitem Stand;
mDb.;  4 x v.; Stu 18-20; Breite bis 2m; Höhe 4-5m
liefern und gemäß DIN 18916 in vorhandene Böschung
einpflanzen. Oberboden um den Ballen anverdichten u.
Zusätzlich mit Wasser einschlämmen.
Gießwall-Durchmesser mind. 1,0m und Wallhöhe, im
Verdichteten Zustand 0,20m modellieren. Restlicher
Aushub aufnehmen; der Verwertung zuführen.
Die Verwertung wird nicht gesondert vergütet.

EP= 1 Stück; Auf Nachweis/Lieferschein
Menge: 1,000 Stck

**2.10.20 Baumhalterung liefern; herstellen**
Je Baum vier Baumpfähle; Zopfdurchmesser 10-12cm aus
unbehandeltem, geschältem Nadelholz liefern,
einschlagen. Endhöhe Vierbock 1,0m. Je Vierbock vier
Querverbindungen aus Halbrundhölzern, Durchmesser
10-12cm liefern, zuschneiden und anschrauben.
Baumanbindung (je Baum vier Stück) aus
Baumanbindegurten; Breite 66mm und Schutzschlauch a
80mm Breite gemäß Herstellervorgaben befestigen.

EP= 1 Stück
Menge: 1,000 Stck

**2.10.30 Stammschutzfarbe liefern; aufbringen**
Stammschutzfarbe (weiß) gemäß Herstellerangaben vom
Stammanlauf bis Kronenansatz aufbringen.

Produkt: Arbo-Flex 7

EP= 1 Stück
Menge: 1,000 Stck

**2.10.40 Fertigstellungspflege Baumpflanzung**
Fertigstellungspflege gemäß DIN 18916 ausführen.

EP= 1 Stück, je Baum
Menge: 1,000 Stck

**2.10.50 Wässern Baumpflanzungen -Fertigstellungspflege-**
Wässern eines Baumes mit je 100l Wasser pro Baum. Eine
Wassergabe pro Kalenderwoche.

Einheitspreis (eine Wassergabe, ein Baum) x 20
Wassergaben (1 Bäume x20 Kalenderwochen/Wassergaben) =
Gesamtbetrag (GP)

Wasser wird durch den AG, nicht zur Verfügung gestellt.

EP= 1 Wassergang, je Baum auf Nachweis
Menge: 20,000 Stck

**2.10.60 Entwicklungspflege; Standjahr nach Fertigstellungspflege**
Entwicklungspflege nach DIN 18919 für ein Kalenderjahr
(2028). Wässern sämtlicher Baumstandorte von Mai bis
September mit je 100l Wasser pro Baum. Eine Wassergabe
pro Kalenderwoche; Baumscheibe von Beikräutern,
unerwünschtem Bewuchs befreien; Stamm- und
Stockaustriebe entf. Baumanbindung prüfen ggf.
instandsetzen.

EP= 1 Baum/Stück je Kalenderjahr
Menge: 1,000 Stck

**2.10.70 Heckenpflanzen liefern; pflanzen**
Fagus sylvatica; H; 3xv mDb; h175-200cm liefern;
  pflanzen, einschlämmen.

EP= 1 Stück
Menge: 55,000 Stck

**2.10.80 Fertigstellungspflege Heckenpflanzung**
Fertigstellungspflege gemäß DIN 18916 ausführen.

EP= 1 Pauschale
Menge: 1,000 psch

**2.10.90 Wässern Heckenpflanzung -Fertigstellungspflege-**
Wässern der Heckenpflanzung mit je 100l Wasser je lfm.
Eine Wassergabe pro Kalenderwoche.

Einheitspreis (eine Wassergabe, lfm) x 20 Wassergaben
(25lfmx20 Kalenderwochen/Wassergaben) = Gesamtbetrag
(GP)

Wasser wird durch den AG, nicht zur Verfügung gestellt.

EP= 1 lfm
Menge: 500,000 lfm

#### Abschnitt 2.11 Rasenarbeiten

**2.11.10 Bodenarbeiten**
Bodenarbeiten/Feinplanum-Gebrauchsrasen gemäß DIN
18917; 18915 herstellen/ausführen. Übergänge zu
bestehenden Belags-/Platzflächen oberflächengleich
angleichen. Steine; sonstige schwer verrotbare
Pflanzenteile größer 2cm auflesen; laden; der
Verwertung zuführen.

EP= 1m²; Auf Nachweis/Aufmaß
Menge: 100,000 m²

**2.11.20 Rasenansaat**
Rasenansaat aus Gebrauchsrasen; RSM 2.3; Saatgutmenge
30g/m²; Saatgut ausbringe; einigeln.

EP= 1m²; Auf Nachweis/Aufmaß
Menge: 100,000 m²

**2.11.30 Fertigstellungspflege Rasenfläche**
Fertigstellungspflege gemäß DIN 18916 ausführen.

Hinweis: Bewässerung erfolgt durch AG

EP= 1m²; Auf Nachweis/Aufmaß
Menge: 100,000 m²

#### Abschnitt 2.12 Stundenlohnarbeiten

**2.12.10 Gärtnergeselle inkl. An-/Abfahrt u. Rüstzeiten**
Gärtnergeselle inkl. An-/Abfahrt u. Rüstzeiten

EP= 1 Stunde; Auf Nachweis/Rapport
Menge: 1,000 Std

**2.12.20 Gartenhelfer inkl. An-/Abfahrt u. Rüstzeiten**
Gartenhelfer inkl. An-/Abfahrt u. Rüstzeiten

EP= 1 Stunde; Auf Nachweis/Rapport
Menge: 1,000 Std

**2.12.30 Kleingeräte bis 3KW Leistung**
Kleingeräte bis 3KW Leistung

EP= 1 Stunde; Auf Nachweis/Rapport
Menge: 1,000 Std

**2.12.40 Bagger bis 3to zul. Gesamtgewicht inkl. Bediener**
Bagger bis 3to zul. Gesamtgewicht inkl. An-/Abtransport
und Bedienpersonal.

EP= 1 Stunde; Auf Nachweis/Rapport
Menge: 1,000 Std

**2.12.50 LKW bis 7,5 to zul. Gesamtgewicht inkl. Fahrer**
LKW bis 7,5 to zul. Gesamtgewicht inkl. Fahrer

EP= 1 Stunde; Auf Nachweis/Rapport
Menge: 1,000 Std

USt %: 19,00
